# Muster-Leistungsbeschreibung
Leistungsbeschreibung (GAEB 90, DA81)
Währung: EUR

## Systemaufbau - Melkstand
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Untergrund Prüfung und Dokumentation gemäß gültigen
Regelwerken.
Einheit: m2

**00001.0002 Untergrundvorbehandlung mit geeigneten Mitteln**
Untergrundvorbehandlung mit geeigneten Mitteln zur
Erzielung eines sauberen und tragfähigen
Untergrundes, frei von haftungsmindernden
Schichten.
Einheit: m2

**00001.0003 Hohlkehle mit einem 2K EP Bindemittel u. Sieblinie 1:8, abgestellt**
*** Bedarfsposition ohne GB
Kunstharzgebundener Mörtel bestehend aus
einem 2-K EP-Bindemittel und Quarzsandsieblinie
im Mischungsverhältnis bis 1:8 GT.

gewählte Produkte oder gleichwertig:
Remmers Epoxy MT 100 / Remmers Selectmix 0/10

Produktkenndaten - Epoxy MT 100
Im Anlieferungszustand:
Komponente A, Komponente B, Mischung,
Viskosität (25 °C): 950 mPa s, 200 mPa s, 750 mPa s,
Dichte (20 °C): 1,16 g/cm³, 0,97 g/cm³, 1,08 g/cm³,

Im ausreagierten Zustand
Druckfestigkeit ca. 60 N/mm² *
Biegezugfestigkeit ca. 20 N/mm² *
* Epoxidharzmörtel 1 : 10 mit Normsand

Die genannten Werte stellen typische
Produkteigenschaften dar und sind nicht als
verbindliche
Produktspezifikationen zu verstehen.

In den Einheitspreis ist das Liefern und
Herstellen der 2-K EP-Haftbrücke mit
einzukalkulieren.

Die Abrechnung erfolgt nach kg eingebautem
Material.

Liefern und Herstellen der dauerhaft elastischen
Versiegelung.

gewählte Produkte oder gleichwertig:
Remmers MultiSil NUW / Remmers Unterwasserprimer

Verbrauch:
ca. 0,2 kg/lfd. m Remmers Epoxy MT 100 <0936> zum
Grundieren
mind. 0,25 kg/lfd. m Remmers Epoxy MT 100 <0936>
anteilmäßig -  je nach Bedarf:
Remmers ADD TX Neu <0949>
(je nach Anwendung und Bindemittelbasis ca. 0,3 - 3 M-%
bezogen auf das Bindemittel)
ca. 2,0 kg/lfd. m Remmers Selectmix 0/10 <6750>
Verbrauch:
ca. 0,02 kg/m Remmers Unterwasserprimer <7450>
mind. 100 ml/m Remmers Multisil NUW  <7525>
bei 1 cm² Fugenquerschnitt
(Farbe nach Wahl des AG)
Einheit: lfm

**00001.0004 Grundieren mit einem untergrundtoleranten 2K EP-Bindemittel (MT)**
*** Bedarfsposition ohne GB
Liefern und Herstellen einer Grundierung des
vorbereiteten Untergrundes mit einem nonylphenol-,
lösemittel- und weichmacherfreien
2-K EP-Bindemittel.

Oberfläche bei Überschreitung der Wartezeit leicht
abstreuen mit Quarz 03/08 DF, ca. 1 kg/m².

- Untergrundtolerant bis 6 % Restfeuchte (CM-Methode)
- Gute Haftung auf schwach saugenden Untergründen

gewählte Produkte oder gleichwertig:
Remmers Epoxy MT 100,
Remmers Quarz 03/08.

Farbton: transparent

Produktkenndaten -
Im Anlieferungszustand:
Komponente A, Komponente B, Mischung,
Viskosität (25 °C): 950 mPa s, 200 mPa s, 750 mPa s,
Dichte (20 °C): 1,16 g/cm³, 0,97 g/cm³, 1,08 g/cm³,

Im ausreagierten Zustand
Druckfestigkeit ca. 60 N/mm² *
Biegezugfestigkeit ca. 20 N/mm² *
* Epoxidharzmörtel 1 : 10 mit Normsand

Die genannten Werte stellen typische
Produkteigenschaften dar und sind nicht als
verbindliche
Produktspezifikationen zu verstehen.

Verbrauch:
mind. 0,30 kg/m² Remmers Epoxy MT 100 <0936>
(je nach Saugfähigkeit/Porosität des Untergrundes)
Absandung:
mind. 1,00 kg/m² Remmers Quarz 03/08 DF <4406>
Einheit: m2

**00001.0005 Einstreuschicht mit einem untergrundtoler. 2K EP-Bindemittel u. (QS07/12)**
Liefern und Herstellen einer Einstreuschicht
mit einem schnell härtenden, nonylphenol-,
lösemittel- und weichmacherfreien
2-K EP-Bindemittel und Quarzsand. In das
frische Material  einstreuen von Quarzsand.

gewählte Produkte:
Remmers Epoxy MT 100 und Remmers Selectmix 01/03
Remmers Quarz 07/12 DF

Farbton: transparent

Oberfläche ist vollsatt abzustreuen mit
Remmers Quarzsand der Körnung 0,7-1,2 mm,
mind. 6,0 kg/m²

Produktkenndaten -
Im Anlieferungszustand:
Komponente A, Komponente B, Mischung,
Viskosität (25 °C): 950 mPa s, 200 mPa s, 750 mPa s,
Dichte (20 °C): 1,16 g/cm³, 0,97 g/cm³, 1,08 g/cm³,

Im ausreagierten Zustand
Druckfestigkeit ca. 60 N/mm² *
Biegezugfestigkeit ca. 20 N/mm² *
* Epoxidharzmörtel 1 : 10 mit Normsand

Die genannten Werte stellen typische
Produkteigenschaften dar und sind nicht als
verbindliche
Produktspezifikationen zu verstehen.

Verbrauch:
ca. 1,0 kg/m² Remmers Epoxy MT 100 <0936>
ca. 1,0 kg/m² Remmers Quarzsand 01/03 <4405>
ca. 4,0-6,0 kg/m² Remmers Quarz 07/12 DF <4407>
Einheit: m2

**00001.0006 Kopfversiegelung mit einem pigm. 2K EP Bindemittel**
Liefern und Herstellen einer Versiegelung der
Abstreuungen
vorgenannter Position mit einem pigmentierten,
nonylphenol-, lösemittel- und weichmacherfreien
2-K EP- Bindemittel. EVTl. Zugabe eines Stellmittels

gewählte Produkte
Epoxy Color Top, evtl. ADD TX Neu

Eigenschaften:
- Hohe Sicherheit gegen Carbamatbildung
- Gute Deckkraft auf Einstreubelägen
- Mechanisch u. chemisch  belastbar
- Im ausreagierten Zustand physiologisch unbedenklich

Produktkenndaten
Komponente A, Komponente B, Mischung,
Dichte (20 °C): 1,65 g/cm³, 1,05 g/cm³, 1,50 g/cm³,
Viskosität (25 °C): 4500 mPa s, 100 mPa s, 1200 mPa
s,

Die genannten Werte stellen typische
Produkteigenschaften dar und sind nicht als
verbindliche Produktspezifikationen zu verstehen.

Verbrauch:
mind. 0,90-1,10 kg/m² Remmers Epoxy Color Top
(in Abhängigkeit der Einstreuung)
(Farbe nach Wahl des AG) <6190-6192>
anteilmäßig -  je nach Bedarf:
Remmers ADD TX Neu <0949>
(je nach Anwendung und Bindemittelbasis ca. 0,3 - 3 M-%
bezogen auf das Bindemittel)
Einheit: m2
